# Balkonsanierung
Angebotsaufforderung (GAEB 90, DA83)
Währung: EUR

## Zusätzlicher Text
BAUVORHABEN:
Stephanstr.55, 10559 Berlin

GEWERK: Maurerarbeiten/ Fassade

Ausführungsort:
3 Balkone Innenhof 4. OG

Ausführungszeit: 05.08.2024 - 05.09.2024

## Zusätzlicher Text
A) ALLGEMEINE VORBEMERKUNGEN
=================================================================

A1) ALLGEMEINES

Dem Leistungsverzeichnis liegen die "Zusätzliche Vertragsbedingungen für
die Ausführung von Bauleistungen (Z-VOB/B)" der Covivio Immobilien GmbH
in der aktuellen Fassung zugrunde.

Für sich auf dieses Leistungsverzeichnis beziehende Beauftragungen
gelten die Vertragsbedingungen in jedem Einzelfall als vereinbart.
Sofern zukünftig als Ersatz für die aktuell gültigen Z-VOB/B mit dem
Auftragnehmer (AN) neue Z-VOB/B vereinbart werden, gelten für nach
Gültigkeitsbeginn die neuen Z-VOB/B beauftragte Leistungen
ausschließlich die neuen Z-VOB/B.

Für nach diesem Einheitspreisabkommen ausgeführte Leistungen gelten,
ergänzend zur den jeweiligen Leistungsbeschreibungen der einzelnen
Positionen, bei evtl. Widersprüchen in nachfolgend genannter
Reihenfolge, folgende Bedingungen:

1. diese ""Allgemeine Vorbemerkungen"" (A),
2. die sich anschließenden ""Allgemeine technische Vorbemerkungen"" (B),
3. die sich anschließenden ""Besondere technische Vorbemerkungen"" (für
dieses Gewerk) (C),
4. die ""Zusätzliche Vertragsbedingungen für die Ausführung von
Bauleistungen Z-VOB/B"",
5. Baustellenordnung der Covivio Immobilien GmbH in der jeweils gültigen
Fassung.

Mit erhalt der Bestellung erklärt der Auftragnehmer, dass von ihm
sämtliche gesetzlichen, behördlichen und berufgenossenschaftlichen
Auflagen erfüllt werden, die zur Ausführung der Leistungen erforderlich
sind.

Es dürfen nur solche Materialien verwendet werden, über die der
Auftragnehmer das uneingeschränkte Eigentumsrecht besitzt und die
vollkommen frei von Rechten Dritter sind.

Für die Ausführung der Arbeiten ist Fachpersonal in ausreichender Zahl
einzusetzen.
Hierbei ist darauf zu achten, dass für die Ausführung sämtlicher
Arbeiten unsere Baustellenordnung in der jeweils gültigen Fassung zu
beachten ist, die dem ausführenden Fachpersonal in geeigneter Form zur
Kenntnis zu geben ist.

Der Einsatz von Subunternehmern ist lediglich in schriftlicher Absprache
mit dem Auftraggeber erlaubt.

A2) KUNDENDIENST

Die Arbeiten werden z. T. in bewohnten Häusern ausgeführt.

Der Auftraggeber (AG) erwartet vom AN tatkräftige Unterstützung bei den
Bemühungen, berechtigten Mieterwünschen zu entsprechen. Dazu gehören
insbesondere folgende Verpflichtungen:

1) Alle Handwerker/Mitarbeiter des AN haben die Verpflichtung, Kunden
(Mietern) höflich und hilfsbereit zu begegnen. In Gesprächen mit den
Mietern ist das Bemühen von Covivio Immobilien, um einen verbesserten
Kundendienst herauszustellen.

2) Die Mieter sind rechtzeitig vor Durchführung der Reparaturarbeiten zu
verständigen, ggf. durch Aushang im Treppenhaus oder auch individuelle
Terminvereinbarung mit dem einzelnen Mieter.

3) Reparaturen sind sofort, spätestens innerhalb von 2 Arbeitstagen nach
Beauftragung, durchzuführen. Sofern die Frist aus Gründen, die der AN
nicht zu vertreten hat, nicht einzuhalten ist, ist der AG unverzüglich
zu unterrichten.

4) Soweit persönliche Schutzausstattung (PSA) erforderlich ist, hierzu
zählen auch Artikel zur Wahrung der Notwendigkeiten im Rahmen eines
erhöhten Infektionsschutzes, sind diese entsprechend den gesetzlichen
Anforderungen bzw. der situativen Notwendigkeit immer einzusetzen.

5) Möbel und sonstiges Mietereigentum, Bodenflächen und angrenzende
Bauteile etc. im Bereich der auszuführenden Arbeiten sind durch Folie,
evtl. Schaltafeln oder Ähnliches zu schützen.

A3) PREISE

Soweit und sobald Überschreitungen absehbar sind, ist hierüber der
Abteilung Einkauf des AG ein schriftliches Angebot einzureichen und eine
gesonderte Vereinbarung zu treffen.

In den Einheitspreisen sind sämtliche Kosten, wie Lohn-, Material- und
Nebenkosten, hierzu gehören auch erforderliche Hygieneschutzartikel,
enthalten, insbesondere auch:

1) Koordination / Terminabsprache(n) mit dem(den) Mieter(n) /
Kundenbetreuer(n) / Bauleiter(n)

2) sämtliche Fahrt- und Transportkosten,

3) sämtliche tariflichen Zulagen wie z.B. Schmutz- und Staubzulagen,
Zulagen für ekelerregende
Arbeiten etc.,

4) die Gestellung, Vorhaltung und spurlose Entfernung aller
erforderlichen Gerüste und Absperrungen (ggf. auch Warnschilder) bis zu
einer Höhe der Arbeitsbühne von 2 m; die Mitbenutzung der Gerüste ist
allen mit Reparaturarbeiten beschäftigten Firmen kostenlos zu gestatten,

5) Befestigungsmittel aller Art; Hilfsstoffe wie Nägel, Bindedraht und
Kleinmaterial sowie alle Baustoffe, die zur kompletten Erstellung der
Leistung erforderlich sind,

6) die Abdeckung von Einrichtungsgegenständen zum Schutz vor
Beschädigung und Verschmutzung

7) das, ggf. tägliche, Säubern der Arbeitsstelle; hierzu gehört auch die
Beseitigung von Verunreinigungen des Treppenhauses und/oder der
Hauszuwegungen,

8) der Ausbau und Abtransport sowie die ordnungsgemäße Entsorgung,
einschließlich Kippgebühren, sämtlichen Bauschutts und aller alter,
schadhafter Teile. Teile, für die sich der AG eine generelle oder
einzelfallbezogene Prüfung vorbehalten hat, sind bis zu diesem
Zeitpunkt, längstens jedoch für die Dauer von 10 Wochen, vom AN
vorzuhalten und dürfen erst danach entsorgt werden.

9) Alle weiteren Nebenleistungen, die zur Erfüllung der in den
Leistungspositionen beschriebenen Hauptleistungen, unter Beachtung aller
einschlägigen Vorschriften, erforderlich sind, im EPA aber nicht
gesondert aufgeführt sind.

Erforderliche Zusatzleistungen, die in den nachfolgenden
Leistungspositionen nicht enthalten sind, sind als Nachtrag dem
zuständigen Bauleiter vor Ausführung zur Genehmigung aufzugeben. Die
Preise für derartige Zusatzleistungen sind auf der Kalkulationsbasis des
Leistungsverzeichnisses zu kalkulieren. Diese Positionen sind so
ausreichend und umfassend zu beschreiben, dass sowohl eine
sachlich-fachliche als auch eine kalkulatorische Nachprüfung durch den
Auftraggeber gewährleistet ist, hierzu gehört insbesondere die Angabe
der verfahrenen Stunden.

Die Einheitspreise sind Nettopreise. Sie gelten zuzüglich der zum
jeweiligen Leistungserbringungszeitpunkt gültigen Mehrwertsteuer.

A4) ABRECHNUNG

Maßgebend für die Abrechnung ist das nach Fertigstellung der Arbeiten
durch den Auftragnehmer zu nehmende Aufmaß, sowie die Bestätigung des
zuständigen Bauleiters, dass die Leistungen durchgeführt wurden.

Das testierte Aufmaß bzw. die Bestätigung ist vom Auftragnehmer mit der
Schlussrechnung einzureichen.

Der Auftraggeber ist berechtigt, jederzeit ein gemeinsames Aufmaß zu
verlangen.

A5) Nachhaltigkeit

Als eines der führenden Wohnungsunternehmen sehen wir uns mit unseren
Partnern in der Verantwortung im Thema Nachhaltigkeit: Es ist unsere
Pflicht, Wirtschaftlichkeit, Umweltverträglichkeit und Lebensqualität
miteinander in Einklang zu bringen. Dazu gehört selbstverständlich auch,
das Klima zu schützen, Ressourcen effizient zu nutzen und den Menschen
ein angenehmes Lebensumfeld zu gestalten. Dazu möchten wir beitragen mit
unserem Denken und Handeln, mit den verwendeten Produkten und Lösungen.
Dabei geben wir innerhalb unseres Leistungsverzeichnisses
dementsprechend umweltverträgliche Produkte als Standard vor und
verweisen auf die sachgemäße Handhabung und Entsorgung im Rahmen der von
uns beauftragten Arbeiten.

A6) SONSTIGES

Die in diesen Bedingungen festgelegten Pflichten hat der AN jedem
Dritten aufzuerlegen, dessen er sich zur Erfüllung dieser Pflichten
bedient.

Das Leistungsverzeichnis darf weder ganz noch teilweise in irgendeiner
Form Dritten entgeltlich oder unentgeltlich zugänglich gemacht werden.

## Zusätzlicher Text
B)  ALLGEMEINE TECHNISCHE VORBEMERKUNGEN
=======================================================

B1) ALLGEMEINES

Für Lieferung und Ausführung gelten neben dem Leistungsverzeichnis:

1. die neuesten DIN-Vorschriften, VDE- und VDI-Richtlinien

2. die Vorschriften der zuständigen Behörden (z.B. Bauaufsicht,
Gewerbeaufsicht, Brandverhütung, TÜV, Berufsgenossenschaften und
Versorgungsbetriebe,

3. die Bestimmungen der Gerüstbauordnung

4. Die Festlegungen des jeweiligen Werkstoffherstellers. Die Werkstoffe
müssen den geforderten Bedingungen der Leistungsbeschreibung
entsprechen.

B2) FACHSPEZIFISCHE NACHWEISE

Fachspezifische Nachweise, z. B. für den Umgang mit Asbest, PAK, und
dergleichen, sind auf Anforderung des (AG) jederzeit und umgehend zu
erbringen.

Bei wesentlichen Änderungen z. B. Ausscheiden eines befähigten
Mitarbeiters oder Auslaufen eines befristeten Nachweises (z. B.
Schweißnachweis) ist der AN verpflichtet, dies unverzüglich beim (AG)
schriftlich anzuzeigen und ggf. angebotene Aufträge abzulehnen. Ebenso
sind die jeweils gültigen Unfallverhütungsvorschriften zu beachten und
unbedingt einzuhalten.

B3) GEBÄUDESCHÄDEN

Falls dem Auftragnehmer bei der Durchführung der Arbeiten weitere
Gebäudeschäden bekannt werden (auch an anderen Gewerken), so hat er den
zuständigen Bauleiter des Auftraggebers hierüber umgehend zu
unterrichten.

B4) LAGER- UND ABSTELLFLÄCHEN

Die Errichtung von Lager- und Arbeitsplätzen ist mit der jeweiligen
Bauleitung vorher abzustimmen.

Baustoffe und Bauteile dürfen nicht in den Treppenhäusern und/oder auf
anderen Verkehrsflächen gelagert werden.

Bauschutt darf grundsätzlich nicht im Gebäude gelagert werden.

B5) BEDINGUNGEN FÜR DIE ENTSORGUNG VON ABFÄLLEN

Der Auftragnehmer ist verpflichtet, die beim Auftraggeber anfallenden
Abfälle ordnungsgemäß und sofort zu entsorgen. Zu diesem Zweck hat er
die einschlägigen Gesetze, Verordnungen und sonstigen
öffentlich-rechtlichen Vorschriften z. B. das Kreislaufwirtschafts- und
Abfallgesetz - einzuhalten. Eine Zwischenlagerung von Abfällen ist nicht
gestattet.

Sollten die für den Transport und die Entsorgung erforderlichen
Genehmigungen erlöschen, ist dies dem Auftraggeber unverzüglich
schriftlich mitzuteilen. Mit Übernahme der Abfälle durch den
Auftragnehmer gehen Eigentum, Gefahr, Verkehrssicherungspflicht und
öffentlich-rechtliche Verantwortung auf diesen über.

Der Auftraggeber behält sich vor, zu prüfen, ob der Auftragnehmer seinen
Pflichten nachgekommen ist. Hierzu kann der Auftraggeber Einsicht nehmen
in die vom Auftragnehmer nach öffentlich-rechtlichen Vorschriften zu
führenden Nachweisbücher und in den Genehmigungsbescheid der
angefahrenen Abfallentsorgungsanlage, dessen Vorlage der Auftragnehmer
zu bewirken hat.

Der Auftragnehmer hat zur Abdeckung aller - sowohl seiner als auch die
des Auftraggebers sich aus der Abfallbeseitigung ergebenden
Haftungsrisiken unter Einschluss des Gewässerschäden-Haftungsrisikos -
auf seine Kosten eine Haftpflichtversicherung in ausreichender Höhe für
Personen-, Sach- und Vermögensschäden abzuschließen und dem Auftraggeber
den Abschluss auf Verlangen nachzuweisen. Diese Regelung lässt die
Haftung des Auftragnehmers unberührt.

B6) BAUSTOFFE UND EINBAUTEILE

Sämtliche Baustoffe und Einbauteile müssen hinsichtlich ihrer Art und
ihrer Verarbeitung den bei Ausführung aktuellen DIN-Vorschriften und
sonstigen anerkannten bautechnischen Richtlinien entsprechen. In der
Regel sind gütegeschützte Baustoffe und Einbauteile zu verwenden. Der
Auftraggeber kann einen Gütenachweis für diese Materialien verlangen.
Wenn nicht gütegeschützte Baustoffe oder Einbauteile angeboten oder
eingebaut werden, hat der Auftragnehmer auf seine Kosten den
Gütenachweis zu erbringen. Der Auftraggeber ist berechtigt, die
Verwendung nicht normengerechter oder ungeeignet erscheinender
Materialien abzulehnen. Der Auftraggeber ist in begründeten Fällen
berechtigt, Materialproben zu entnehmen und prüfen zu lassen.

B7) SCHADSTOFFE. INSBESONDERE ASBEST

Bekanntlich wurde bis in die 1990er Jahre hinein Asbest als bevorzugter
Baustoff bei Errichtung von Gebäuden verwendet. Asbest war nicht nur als
Baustoff in Beton eingebunden. Er fand auch Verwendung
z. B. in speziellen Klebern für Fliesen oder anderen Bodenbelägen oder
in den zu verwendeten Bauteilen selbst.

Wir gehen davon aus, dass Ihnen als Handwerksfirma zwar grundsätzlich
die abstrakte Gefahr einer Asbestkontamination bewusst ist, möchten Sie
jedoch nochmals in Bezug auf den Umgang mit Asbest sensibilisieren.

Bei sämtlichen Arbeiten an Asbestprodukten, wie z. B. bohren, sägen,
schneiden oder herausreißen, können Asbestfasern freigesetzt werden,
die, bei ungesichertem Umgang, im schlimmsten Falle zu einer schweren
Lungenerkrankung der tätigen Personen, also auch Ihren Mitarbeitern,
führen können.

Aus diesem Grunde hat der Gesetzgeber auch gemäß TRGS 519 (Technische
Regeln für Gefahrstoffe) verfügt, dass nur zugelassene Fachbetriebe, die
über die entsprechende Sachkunde verfügen, asbesthaltige Materialien
entfernen und entsorgen dürfen.

Bei sämtlichen Arbeiten ist daher immer kritisch zu prüfen, ob Bauteile
Asbest enthalten könnten und im Verdachtsfall, vor Ausführung von
Arbeiten, unsere Bauleitung zu Rate zu ziehen, um mögliche
Gesundheitsgefährdungen Ihrer Mitarbeiter und unserer Mieter zu
verhindern.

## Zusätzlicher Text
======================================================================
Allgemein
Der Auftragnehmer hat sich vor Arbeitsbeginn über Art und Umfang der
Leistung sowie über
etwaige Schwierigkeiten zu unterrichten. Der Auftragnehmer haftet für
alle Schäden, die durch ihn
oder seine Erfüllungsgehilfen dem Auftraggeber oder Dritten bei
Gelegenheit der Ausführung des
Auftrages zugefügt werden.
Bei alle Arbeiten sind entsprechend die DIN-/VDE-Bestimmungen, die TAB
und die Sonderbestimmungen des zuständigen EVU einzuhalten. Bei
Erstellung von Bausteckdosen/Bauanschlüssen ist zwingend die VDE 0100
Teil 704 einzuhalten. Für die sachgemäße Anwendung und Beachtung der
Unfallverhütungsvorschriften, der Schutz- und Sicherheitsbestimmungen
nach den gesetzlichen Vorschriften und denen der Berufsgenossenschaft
hat der Auftragnehmer Sorge zu tragen.
Für alle Arbeiten sind Materialien der in der Produktvorgabe
aufgeführten Hersteller zu verwenden. Sollte Material erforderlich sei,
welches von den aufgeführten Hersteller nicht hergestellt wird, so
müssen normgerechte Materialien bester Fabrikate mit VDE- und
Firmenkennzeichen verwendet werden. Material ohne Gütezeichen darf nicht
montiert werden.
Der AN vereinbart mit den Mietern Termine zur Durchführung der Arbeiten.
Die Mieterliste stellt der AG vorab zur Verfügung.

## Balkonsanierung Stephanstr. 55
Datum: 23.05.24

### Bereich 1 Balkonsanierung

#### Abschnitt 1.1 Baustelleneinrichtung

**1.1.10 Baustelle einrichten, vorhalten und räumen**
Einrichten und vorhalten der Baustelleneinrichtung für
sämtliche in der Leistungsbeschreibung aufgeführten
Leistungen sowie miteinzurechnenden
Nebenleistungen
Menge: 1,000 Stk

**1.1.20 Verkehrssicherung, Auf-/Abbau, Antrag**
Baustelle und alle zugehörigen Baustellenteileauf im
Straßenland
(inkl. Lagerfläche im Straßenbereich zur Anlieferung)
nach den Vorschriften der StVO mit den erforderlichen
Verkehrs- und Hinweiszeichen, Schutz- und
Sicherheitseinrichtung kennzeichnen (temporärer
Flächen im öffentlichen Strassenraum).
Gerüst auf eigenem Grundstück.
Die benötigten Flächen sind anschießend in den
geplanten oder Originalzustand zu versetzen.
Das Aufstellen eines Beschilderungsplanes nach
Regelplan und die Abstimmung mit den Behörden
inkl. notwendiger Anträge bei der
Straßenverkehrsbehörde, Tiefbauamt etc. sind
einzurechnen.
Grundeinsatzzeit: 4 Wochen
Abrechnung nach m baulicher Anlage.
Menge: 1,000 Stk

**1.1.30 Verkehrssicherung unterhalten**
Verkehrssicherung linienförmiger Baustellen
vorhalten und unterhalten. Hierfür benötigtes
Gerät vorhalten, unterhalten und beleuchten,
einschl. derBetriebskosten für die gesamte Bauzeit
bis zur Verkehrsfreigabe.
Vorhaltung der Verkehrssicherung über die
Grundeinsatzzeit hinaus
Vorhaltung 1m je weitere Woche
Menge: 4,000 Stk

**1.1.40 Verkehrszeichen, Auf-/Abbau**
Verkehrszeichen aller Art aufstellen, für die Dauer der
vertraglichen Leistung vorhalten, unterhalten und
beseitigen.
Die Verkehrssicherung hat nach verkehrsrechtlicher
Anordnung zu erfolgen.
Inkl. aller notwendigen Verkehrszeichen z.B.
Halteverbote, Verkehrseinrichtungen z.B. Baken und
Beleuchtungen etc.
Auf Nachweis
Grundeinsatzzeit: 4 Wochen
Menge: 1,000 Stk

**1.1.50 Verkehrszeichen unterhalten**
Verkehrszeichen aller Art vorhalten und unterhalten.
Hierfür benötigtes Gerät vorhalten, unterhalten und
beleuchten, einschl. der Betriebskosten für die
gesamte Bauzeit bis zur Verkehrsfreigabe.
Vorhaltung der Verkehrszeichen über die
Grundeinsatzzeit hinaus. Auf Nachweis.
Vorhaltung Stück je weitere Woche
Menge: 4,000 Stk

**1.1.60 Bauwasseranschluss mit Messeinrichtung**
Bauwasseranschluss mit Messeinrichtung, auch für
Fremdfirmen nutzbar, herstellen, vorhalten,
unterhalten, frostsicher verwahren und nach
Fertigstellung des Bauwerks abbauen.
Ausführung wie folgt:
- 2 Absperrventile
- 1 Entleerungshahn
- 1 Erdungsbrücke
Nennweite Hauptanschluss : .....
Anzahl der Entnahmestellen mit
Ventil und Schlauchverschraubung 2
Vorhaltedauer gemäß den vorgesehenen
Ausführungsterminen
Menge: 1,000 Stk

**1.1.70 Baustromanschluss, Verteiler**
Baustromanschluss mit Messsatz, auch für
Fremdfirmen nutzbar, für fünf Abgänge, mit
Anschlusskabel, Verteilerkasten mit Schloss,
ausreichend
abgesichert, herstellen, vorhalten; nach Fertigstellung
des
Bauwerks abbauen.
Die behördlichen Anträge für die Einrichtung und
Beseitigung der Anlage sind ohne Mitwirkung des AG
zu stellen.
Ausführung wie folgt:
Einspeisung: 1 Lasttrenner 3 x 125 A
Abgänge : 5 Felder, bestückt mit je
- 1 Hauptsicherung 3/63 A
- 1 Zwischenzähler
- 1 FI-Schalter 4 x 63 A/500 mA
- 1 CEE-Steckdose 5/32 A
- 1 CEE-Steckdose 5/16 A
- 1 FI-Schalter 4 x 25 A/30 mA
- 2 Schukosteckdosen 2 x 16 A 230 V
Alle Steckdosen mit entsprechender Vorsicherung.
Menge: 1,000 Stk

**1.1.80 Bauzaun, mobil, Höhe 2,0 m**
Bauzaun liefern und zum Schutz vor unbefugtem
Zugang zur Baustelleneinrichtungsfläche aufstellen,
nach Beendigung der Arbeiten wieder abfahren.
Stahl-Einzelelemente, verzinkt, bestehend aus
mobilen Rohrrahmen, mit Vergitterung und
Standfüßen aus Beton, inkl. sämtlicher Verbindungen,
Kupplungen etc. Türen und Tore werden gesondert
vergütet
Oberkante über Gelände: ca. 2,0 m Bauzaunelemente
Grundeinsatzzeit: 4 Wochen
Menge: 30,000 m

**1.1.90 Vorhaltung Bauzaun**
Bauzaun aus Pos zuvor, Verlängerung der
Vorhaltung über die Grundstandzeit hinaus.
Verlängerung je weitere Woche
Menge: 120,000 m

**1.1.100 Bau-WC**
Chemie-Toilette einzeln, aufstellen und unterhalten
Toilettenkabine, chemisch, mobil, ohne
Kanalanschluss;
mit licht durchlässigem Dach und Kranhaken.
Im Preis enthalten sind An- und Abfahrt der Toilette,
evtl. Umsetzen, wöchentliche Hochdruckreinigung und
Entsorgung der Fäkalien sowie ausreichende
Bestückung
mit Toiletten papier.
Ausstattung
- Toilette
- Toilettenpapierhalterung
- Kleiderhaken
- integriertes Schloss
- rutschfester Bodenbelag
- "Besetzt"-Kennzeichnung
Tankvolumen: 250 l
Grundfläche: ca. 1,2 x 1,2 m
Höhe: ca. 2,2 m
Grundeinsatzzeit: 4 Wochen
Menge: 1,000 Stk

**1.1.110 Vorhaltung Bau-WC**
Bau-WC aus Pos zuvor, Verlängerung der
Vorhaltung über die Grundeinsatzzeit hinaus.
Vorhaltung je weitere Woche
Menge: 7,000 Stk

**1.1.120 Schuttcontainer,sort.Baurestmasse**
Schuttcontainer für sortierte Baurestmasse, nicht
schadstoffbelastet, für die am Bau beteiligten
Unternehmen bereitstellen, einschl. Entsorgung auf
die entsprechenden Deponien.
Als sortierte Baureste gelten Steine, Ziegel, Fliesen,
Beton, Putz, Dämmung etc.
Containerinhalt: 7 m³
Grundvorhaltung: 1 Woche
Menge: 7,000 m3

#### Abschnitt 1.2 Gerüstbauarbeiten

**1.2.10 Baustelle einrichten**
Geräte, Werkzeuge und sonstige Betriebsmittel, die
zur vertragsgemäßen Erfüllung der Bauleistungen
erforderlich sind, auf die Baustelle bringen,
bereitstellen und soweit der Geräteeinsatz nicht
gesondert berechnet wird, betriebsfertig aufstellen
einschl. der dafür notwendigen Arbeiten. Baubüros,
Unterkünfte, Werkstätten, Lagerschuppen und
dergleichen, soweit erforderlich, an- und
abtransportieren, aufbauen und einrichten.
Menge: 1,000 Stk

**1.2.20 Fassadenrüstung, LK 3, W06/2,50 m**
Arbeits- und Schutzgerüst nach DIN EN 12811-1 als
Standgerüst, längenorientiert (Fassadengerüst nach
DIN EN 12810-1), für senkrechte Außenflächen.
Befestigung mit Gerüstankern, mit Bekleidung und
Leitern aufbauen, vorhalten und wieder abbauen.
Befestigung durch vorhandenes WDVS (ca. 12 cm) im
festen Untergrund.
Terrassenflächen sind mit einzurüsten.
Untergrund tragfähig und annähernd eben,
Inkl. Höhenausgleich der Unterlage mittels
lastverteilender Unterlagsbohlen
Inkl. eventuell erforderlichem Stirnseitenschutz.
Feldlänge: 2,50 m
Gebäudehöhe: bis 22 m
Lastklasse: 3
Breitenklasse: W06
Zugang: mit Leiter (LA), Treppenturm gesondert
Grundeinsatzzeit: 4 Wochen
Menge: 244,000 m2

**1.2.30 Vorhaltung Fassadenrüstung**
Verlängerung der Vorhaltung für die
Fassadenrüstung über die Grundeinsatzzeit
hinaus Verlängerung je weitere Woche
Menge: 976,000 m2

**1.2.40 Staubschutznetze**
Vollflächige Gerüstbekleidung gemäß
DIN 4420-1 mit armierter Baufolie
Grundeinsatzzeit: 4 Wochen
Menge: 244,000 m2

**1.2.50 Vorhaltung Staubschutznetze**
Verlängerung der Vorhaltung für die Baufolie
über die Grundeinsatzzeit hinaus.
Verlängerung je weitere Woche
Menge: 244,000 m2

**1.2.60 Treppenturm, vorgebaut**
Treppenturm gemäß DIN EN 12811-1, vorgebaut
vor Fassadengerüst, inkl. Doppelhandlauf und
Stirngeländer.
Laufbreite: 0,6 m
Lastklasse: 4
Grundfläche: ca. 2,50/2,50 m
Höhe: 20 m
Menge: 1,000 Stk

**1.2.70 Vorhaltung Treppenturm**
vorgebaut, Gebrauchsüberl.
Treppenturm, vorgebaut.
Verlängerung der Gebrauchsüberlassung
jede weitere Woche
Menge: 8,000 Stk

**1.2.80 Kleingüteraufzug, bis 2 kN**
Kleingüterseilzug (Materialaufzug) liefern, montieren
und nach Baufertigstellung wieder abbauen.
Befestigung am Arbeits- und Schutzgerüst.
Gebrauchsüberlassung bis 1 Wochen
(Grundeinsatzzeit).
Belastung: bis 2 kN
Menge: 1,000 Stk

**1.2.90 Kleingüteraufzug, bis 2 kN**
Gebrauchsüberlassung zu Vorpostion
Menge: 7,000 Stk

#### Abschnitt 1.3 Putzarbeiten

**1.3.10 Balkonbelag entfernen**
Balkonbelag, Fliesen inkl. Fliesenkleber bis auf den
Untergrund / erforderliche Tragschicht entfernen und
entsorgen.
Demontage der Sockelfliesen. (Spaltklinkerplatten)
Menge: 30,000 m2

#### Abschnitt 1.4 Malerarbeiten Balkon innen

**1.4.10 Balkonbrüstung innen**
Innenflächen der Balkonbrüstung auf hohl stellen
prüfen und gegebenfalls Putz ausbessern, grundieren
und zwei mal streichen. ( Farbton nach Wahl AG )
Menge: 48,000 m2

#### Abschnitt 1.5 Balkonbeschichtung

*Hinweis*
Balkonbeschichtung Triflex BTS-P
10 Balkone Thaerstr. 22

Triflex BTS-P: Abdichtung über genutztem Raum oder bei
Rissüberbrückung
Triflex BTS-P ist eine vollflächig, mit Triflex
Spezialvlies armierte Premium-Abdichtung,
die über genutzten Räumen oder auf Flächen mit erhöhter
Rissgefährdung eingesetzt
wird und mechanisch hoch belastbar ist. Das speziell
für Balkone, Laubengängen und
Dachterrassen entwickelte System aus
Polymethylmethacrylatharz (PMMA) schützt
das Bauwerk langzeitsicher.

Die Variante Triflex BTS-P S1 ist eine flammhemmend
eingestellte Weiterentwicklung
des bewährten Abdichtungssystems Triflex BTS-P. Das
mechanisch und chemisch
hoch belastbare System ist durch spezielle Additive
schwer entflammbar und damit
optimal für Laubengänge und Fluchtwege geeignet. Das
einzigartige
System Triflex BTS-P S1 ist ausschließlich für den
Einsatz auf mineralischen
Untergründen vorgesehen.

**1.5.10 Regenrinne mit Einhangblech**
Regenrinne mit Einhangblech entfernen und entsorgen
Menge: 18,000 m

**1.5.20 Neu Regenrinne und Einhangblech**
Neu Rgenrinne und Einhangblech liefern und
Montieren, inkl nebenarbeiten
Menge: 18,000 m

**1.5.30 Ebenheit und Gefälle**
Prüfung des vorhandenen Untergrundes
auf Ebenheit und Gefälle.
Menge: 30,000 m2

**1.5.40 Schleifen**
Vorbereitung des Untergrundes durch Schleifen mit
geeigneten Schleifgeräten inkl. Reinigung, Aufnahme,
Abtransport und ordnungsgemäßer Entsorgung von
anfallendem Bauschutt.
inkl. Sockelstreifen
Menge: 30,000 m2

**1.5.50 Grundierung Beton/Holz**
Z. B. bei Beton, Estrich, Fliesen, Holz, Leichtbeton,
Putz/Mauerwerk.

Grundieren mit Triflex Cryl Primer 276.
Verbrauch: mind. 0,40 kg/m²
Ausführung nach den technischen Richtlinien
des Materialherstellers.

inkl. Sockelstreifen
Menge: 30,000 m2

**1.5.60 Grundierung Metall**
Z. B. bei Edelstahl, Stahl und Zink.

Grundieren mit Triflex Metal Primer inkl. vorheriger
Reinigung der Fläche mit Triflex Reiniger.

Verbrauch Triflex Reiniger: mind. 0,20 l/m²
Verbrauch Triflex Metal Primer: ca. 0,08 l/m²
Ausführung nach den technischen Richtlinien
des Materialherstellers.

inkl. Sockelstreifen
Menge: 18,000 m

**1.5.70 Kratzspachtel, mineralischer Untergrund oder Asphalt**
Ausbesserung von Fehlstellen des vorhandenen
mineralischen Untergrundes oder Asphalt mit
Kratzspachtel auf Basis von Triflex ProFloor.

Triflex ProFloor Kratzspachtel aus 33 kg Triflex
ProFloor unter Zugabe von bis zu 10 kg Quarzsand
(0,2-0,6 mm), Farbton grau.

Mittlere Schichtdicke: 10mm
Verbrauch mind. 2,00 kg/m² pro mm Schichtdicke

Ausführung nach den techn. Richtlinien des
Materialherstellers.

inkl. Sockelstreifen
Menge: 30,000 m2

**1.5.80 Rinne**
Abdichten des Rinneneinlaufs mit Triflex ProDetail
inkl.
Triflex Spezialvlies.

Triflex Spezialvlies Zuschnittbreite: '.........' cm
Verbrauch Triflex ProDetail: mind. 3,00 kg/m²

Ausführung nach den technischen Richtlinien des
Materialherstellers.
Menge: 3,000 Stk

**1.5.90 Arbeitsfuge**
Abdichten der Arbeitsfuge mit Triflex ProDetail inkl.
Triflex Spezialvlies.

Triflex Spezialvlies Zuschnittbreite: 20cm
Verbrauch Triflex ProDetail: mind. 0,60 kg/m

Ausführung nach den technischen Richtlinien des
Materialherstellers.

(Siehe Triflex Systemzeichnung BTS-P-2708)
Menge: 6,000 m

**1.5.100 Flächenabdichtung**
Abdichten der Fläche mit Triflex ProTerra inkl.
Triflex Spezialvlies.

Verbrauch Triflex ProTerra: mind. 3,00 kg/m²
Ausführung nach den technischen Richtlinien des
Materialherstellers.

(Siehe Triflex Systemzeichnung BTS-P-2701)

inkl. Sockelstreifen
Menge: 30,000 m2

**1.5.110 Nutzschicht - Standard**
Beschichten der Fläche mit Triflex ProFloor.

Verbrauch: mind. 4,00 kg/m²
Ausführung nach den technischen Richtlinien des
Materialherstellers.

(Siehe Triflex Systemzeichnung BTS-P-2701)

inkl. Sockelstreifen
Menge: 30,000 m2

**1.5.120 Oberfläche "Micro Chips" (R 9) - Standard**
Versiegelung der Fläche und Details mit Triflex Cryl
Finish 205, Oberfläche mit Triflex Micro Chips
Einstreuung.

Farbton: nach Wahl des Auftraggebers.
Verbrauch Triflex Cryl Finish 205: mind. 0,50 kg/m²
Verbrauch Triflex Micro Chips: mind. 0,05 kg/m²

Ausführung nach den technischen Richtlinien
des Materialherstellers.

inkl. Sockelstreifen
Menge: 30,000 m2

#### Abschnitt 1.6 Stundenlohnarbeiten

**1.6.10 zus Lohnarbeiten**
Freiräumen der Balkone
Sicherungsmaßnahmen im Hof
Menge: 10,000 h

USt %: 19,00
